# Franz-Marc-Schule Geretsried
Angebotsaufforderung (GAEB 90, DA83)
Währung: EUR
Auftraggeber: LRA Bad Tölz-Wolfratshausen

## Zusätzlicher Text
Angebot / Leistungsverzeichnis

Dachdecker - Spengler
307

Bauvorhaben:

Franz-Marc-Schule Geretsried - Sanierung Turnhalle
Robert-Schumann-Weg 5 | 82538 Geretsried

Bauherr:
Landkreis Bad Tölz-Wolfratshausen
Prof.-Max-Lange-Platz 1  |  83646 Bad Tölz

Angebotsabgabe:

Angebotseröffnung:
Elektronisch über Vergabeplattform

15.09.2026, 10:30 Uhr,

Beginn der Leistung:
48. KW 2026

Ende der Leistung:
04. KW 2027 in Abhängigkeit der Witterung

Angebotssumme:
Summe Netto:

?

19% MwSt.

?

Summe Brutto:

?

geprüfte Angebotssumme:
Summe Netto:

?

19% MwSt.

?

Summe Brutto:

?

## Zusätzlicher Text
1  Allgemeines
Der Landkreis Bad Tölz-Wolfratshausen beabsichtigt die Einfachturnhalle
der Franz-Marc-Schule Geretsried (Sonderpädagogisches Förderzentrum
Geretsried), Robert Schumann Weg 5 in 82538 Geretsried grundlegend zu
sanieren.
Das zu sanierende Gebäude wurde Mitte der 70er Jahre als
Stahlbeton-Skelettbau mit Trapezblechelemente als Decken erstellt. Die
Innenwände wurden überwiegend massiv errichtet. An der Fassade wurden
massive Brüstungen erstellt, welche gedämmt und mit vorgehängten
Fertigteil-Fassadenelementen verblendet wurden bzw. ausschließlich
vorgehängte Fertigteil-Fassadenelemente angebracht.
Das Gebäude entspricht weitestgehend dem Bauzustand bei Errichtung.

2  Bauablauf
Der Schulbetrieb im angrenzenden, bereits kernsanierten Schulgebäude
(Bauabschnitt 1 und 2), wird während des gesamten Sanierungszeitraums
der Turnhalle weitergeführt.

Die Sanierung erfolgt in drei Schritten:

Im ersten Schritt erfolgt die Errichtung einer provisorischen
Baustellenzufahrt, die Verlegung einer neuen Kanalanbindung von einem
bereits neu erstellten Revisionsschacht auf dem Gelände bis zur
Außenkante des Turnhallengebäudes. Diese Maßnahmen finden in den
Sommerferien 2026 statt.

Im zweiten Schritt wird der Baukörper vollständig entkernt,
einschließlich Dachabdichtung und Dämmung, sowie der vorgeblendeten
Stahlbeton-Fassaden- elemente. Das Trapezblech des Daches als tragendes
Element bleibt dabei erhalten.

Im dritten Schritt werden Teile der Bestandsbodenplatte erneuert inkl.
Verlegung neuer Schmutzwasserrohre unter der neuen Bodenplatte. Sodann
erhält das Dach eine neue Dämmung und Abdichtung, sowie die Fassade eine
gedämmte Vorhangfassade und die Fenster werden erneuert. Im Anschluss
erfolgt ein vollständiger Neuausbau des Gebäudes einschließlich der
kompletten Haustechnik mit Anschluss an die Schnittstellen des ersten
und zweiten Bauabschnitts. Die neuen Räume beherbergen neben der
Turnhalle selbst insbesondere auch neue Sanitärräume, einen Brennraum
für keramische Arbeiten der Schule, einen Technikbereich und ein Lager.

Die Nutzung der Turnhalle wird im Sanierungszeitraum auf andere
Sportstätten der Stadt Geretsried ausgelagert.

3  Baustellensituation/Örtliche Verhältnisse
Das Gebäude ist über den Robert Schumann Weg erreichbar. Die
Baustelleneinrichtung kann während des 3. Bauabschnitts im Bereich des
Pausenhofes vor der Turnhalle in Abstimmung mit der Bauleitung
eingerichtet werden. Außerhalb dieser Flächen können keine Flächen zur
Verfügung gestellt werden. Das Gebäude ist nur über die BE-Fläche
anfahrbar. Eine direkte LKW-Zufahrt ist nur eingeschränkt über die
provisorische Baustellenzufahrt möglich. Das Gebäude ist nur von einer
Seite anfahrbar. Sämtliches Material und Werkzeuge sind entsprechend zu
vertragen.

Arbeiten samstags sind nach Abstimmung mit der Bauleitung möglich.

Weitere Hinweise
- Die Anschlüsse für Strom und Wasser werden bauseits durch die Gewerke
Abbruch bzw. Baumeister bereitgestellt.
- Eine bauseitige Transporthilfe steht, soweit nicht als eigene
LV-Position explizit ausgeschrieben, nicht zur Verfügung. Der AN hat den
Transport seiner Leistungen eigenständig zu organisieren.

## Zusätzlicher Text
1. Allgemein
1.1. Bei Widersprüchen zu den ZTV gelten vorrangig die Angaben im
Leistungsverzeichnis. Bei Widersprüchen zwischen dem
Leistungsverzeichnis und der bei Auftragsdurchführung maßgeblichen
Zeichnung ist nach den Zeichnungen bzw. Plänen zu arbeiten; daraus
entstehende Rechte des Auftragnehmers werden damit nicht eingeschränkt.

1.2 Die in der VOB/C, ATV DIN 18299 sowie den jeweiligen Gewerken
zugeordneten folgenden ATV DIN 18300 bis ATV DIN 18459, aufgeführten
Bestimmungen und DIN bzw. DIN EN Normen gelten ohne besondere Erwähnung
als Ausführungsgrundlage, Leistungs- und Gütebestimmung. Es besteht
Gültigkeit, auch wenn die ZTV im Positionstext nicht mehr eigens
beschrieben werden.

1.3 Zur Vereinfachung und Verkürzung der Texte wird in den nachfolgenden
Positionen überwiegend auf die Begriffe wie liefern und abladen, lagern,
zwischenlagern, vertragen, transportieren, sichern, fördern, heben auf
der Baustelle, einbauen/montieren der Materialien, herstellen der
Leistung, etc. verzichtet. Der Einheitspreis beinhaltet dennoch jeweils
die fertige und funktionsfähige Leistung einschließlich
Materiallieferung und Einbau, soweit keine abweichende Angaben in der
jeweiligen Position beinhaltet sind.

1.4 Die in den folgenden Positionen aufgeführten Massen gelten nicht als
Bestellungsgrundlage. Der Materialbedarf ist gemäß den örtlichen
Bedürfnissen zu ermitteln und rechtzeitig zu beschaffen.

1.5 Die Besichtigung von Baustellen durch Dritte bedarf der vorherigen
Zustimmung des Auftraggebers.

1.6 Rettungswege und Anlieferungswege sind ohne Ausnahme freizuhalten.
Bei Zuwiderhandlung ist der Auftraggeber berechtigt, die sofortige und
unangekündigte Entfernung der Hindernisse zu Lasten des Verursachers
einzuleiten.

2. Arbeitssicherheit / SiGeKo
2.1 Unfallverhütung/Sicherheit
Besonders wird auf die Einhaltung der DGUV-Vorschriften zum Unfallschutz
und zur Sicherheit hingewiesen, insbesondere für Absturzgefährdungen
(Treppenloch, Schächte, bodengleiche Fenster, freie Deckenkanten) und
bei Schneide-, Transport- und Anschlagarbeiten.

Darüber hinaus ist eine Gefährdung des noch genutzten Schulgeländes
vollständig auszuschließen. Die jeweiligen Arbeitsbereiche und die
Baustelleneinrichtungsfläche ist gegenüber dem Schulbetrieb entsprechend
abzusichern. Dies bedeutet insbesondere ein Überschwenkverbot der durch
Schüler und Lehrer genutzten Außenbereiche. Materialtransporte bzw.
Arbeiten im durch Schüler und Lehrer genutzten Schulbereich sind
ausschließlich nur in vorheriger Abstimmung bzw. Genehmigung mit der
Bauleitung gestattet.

2.2 SiGeKo
Gemäß der "Verordnung für Sicherheit und Gesundheitsschutz auf
Baustellen (BaustellV) hat der AG einen Koordinator bestellt (§ 4
BaustellV). Der Koordinator wird seine Aufgaben nach der BaustellV
wahrnehmen.

Die Sicherheits- und Gesundheitsschutzpläne werden dem AN in der jeweils
aktuellen Fassung übergeben. Er hat die in den Sicherheits- und
Gesundheitsschutzplänen enthaltenen Elemente bei der Ausführungsplanung
und bei allen auszuführenden Arbeiten einzuhalten. Der AN hat dem
Koordinator den Beginn neuer Arbeiten (z.B. Gerüststellung) vorher
rechtzeitig anzuzeigen und die erforderlichen Unterlagen hinsichtlich
Sicherheitstechnischer Belange zu übergeben. Die Verantwortlichkeit des
AN für die Erfüllung seiner Arbeitsschutzpflichten bleibt unberührt (§ 5
Abs.3 BaustellV).

Der AN hat für den Koordinator nach der BaustellV einen Ansprechpartner,
Sicherheitsbeauftragter des AN für die Baustelle, zu benennen, der für
die Erfüllung der erforderlichen Maßnahmen auch von eventuellen
Nachunternehmern verantwortlich ist.

3. Verbleibende Gebäudeteile und Gebäudeausstattung
Soweit Arbeiten in einem Bestandsgebäude ausgeführt werden, sind im
Gebäude / Bauabschnitt verbleibende haustechnische Anlagen in der Regel
während der gesamten Bauarbeiten in Betrieb (Heizung, Lüftung, Sanitär,
Elektroverteilung/-zentrale), da von diesen aus die nicht von der
Sanierung betroffene Gebäudeteile versorgt werden. Diese Zentralen,
sowie die entsprechenden Leistungstrassen sind entsprechend zu schützen
und dürfen keinesfalls beschädigt werden.

4. Ausführung
Sofern keine gesonderten Positionen ausgeschrieben sind, sind die Kosten
für die nicht vom Auftraggeber gestellte Baustelleneinrichtung in die
Preise einzubeziehen. Die Beleuchtung der Arbeitsplätze ist Bestandteil
der Baustelleneinrichtung.

Änderungen in der Leistungsausführung, abweichend von den gestellten
Plänen, dürfen nur in Übereinstimmung mit der Bauleitung vorgenommen
werden.

Die Lagerung feuergefährlicher Stoffe bedarf einer ausdrücklichen
Zustimmung der Bauleitung.

Durch den Auftragnehmer benötigten Baustelleneinrichtungen und
Lagerplätze sind mit der Bauleitung abzustimmen.
Die Baustelleneinrichtung ist getrennt beschrieben. Flurschäden bei
Lagerung und Arbeiten außerhalb befestigter Geländeflächen sind so
gering wie möglich zu halten und nach Abzug der Baustelleneinrichtungen
in den vor Beginn der Arbeiten angetroffenen Zustand herzurichten.
Straßen-, Wege- und Geländeverunreinigungen (durch Baufahrzeuge) sind
umgehend zu beseitigen und sind allgemein einzukalkulieren.

5. Abrechnungshinweise
Für Aufmaß und Abrechnung gelten - falls in den Abrechnungshinweisen für
die einzelnen Gewerke (Besonderer Teil) oder im Leistungsverzeichnis
nicht anders geregelt - die Bestimmungen der DIN 18299 ff. (VOB/C).

Im Zuge der Leistungserbringung nachträglich nicht mehr zu ermittelnde
Massen von Bauteilen sind vorher aufzumessen. Bei Aufmaßen werden nur
technisch erforderliche bzw. technologisch mögliche Maße anerkannt.
Mehrleistungen bzw. Folgeleistungen gehen zu Lasten des Verursachers.
Aufmaße sind, falls zum Nachweis erforderlich, ggf. durch Skizzen,
Angabe des Gebäudeteils, der Raumnummer o.ä. zu belegen

Bei der Abrechnung der Leistungen sind die gleichen Positionsnummern wie
im Leistungsverzeichnis zu verwenden.

6. Umlagen, Verbrauchskosten
6.1 Baustrom
Die Verbrauchskosten für Benutzung des Baustroms werden vom Auftraggeber
getragen.

6.2 Bauwasser
Die Verbrauchskosten für Benutzung des Bauwassers werden vom
Auftraggeber getragen.

7. Dokumentation
Nach Fertigstellung der Baumaßnahmen ist eine vollständige Dokumentation
je einfach in Papierform und digitaler Form (im Format PDF) an den
Bauherrn zu übergeben. Die Dokumentation ist eine Abnahmevoraussetzung
und mit hinreichendem Vorlauf zur Schlussrechnung zu übergeben. Der
erforderliche Aufwand ist in die einzelnen Einheitspreise
einzukalkulieren und wird nicht gesondert vergütet, soweit keine
separate Position im Leistungsverzeichnis vorhanden ist.

Bestandteil der Dokumentation sind immer die Ausstellung einer
Fachunternehmererklärung, einer Fachbauleitererklärung, einer
Errichtererklärung, sowie für sämtliche Produkte der Nachweis gemäß
Bayerische Technische Baubestimmungen (BayTB) über den fachgerechten
Einbau. Dies beinhaltet insbesondere Kopien der Verwendbarkeitsnachweise
wie bauaufsichtliche Zulassungen und bauaufsichtlichen Prüfzeugnisse,
der Leistungserklärungen bei CE-Kennzeichnung, der Produkt- und
Sicherheitsdatenblätter, sowie der jeweiligen
Übereinstimmungserklärungen des Fachunternehmers über die fachgerechte
und zulassungskonforme Herstellung / Einbau. Darüber hinaus sind
sämtliche Montage-, Revisions- und Wartungsunterlagen, sowie Pflege- und
Reinigungshinweise beizufügen.

8. Bauzeiten / Einschränkungen der Bautätigkeit
Während des gesamten Sanierungszeitraums ist durchgängig Rücksicht auf
Mirarbeiter und Besucher des Gebäudedes, sowie bei Schulen auf die
Schüler und Lehrer der Schuleinrichtung zu nehmen. Dies betrifft
insbesondere eine umfassende Rücksichtnahme im Hinblick auf
Lärmimmissionen.

Grundsätzlich gilt die 6-Tage Woche. Samstag ist Arbeitstag, Arbeiten
gemäß den rechtlichen Bestimmungen für Gewerbebetriebe sind möglich.

Ganztägig an Sonn- und gesetzlichen Feiertagen im Bundesland Bayern
- sowie werktags in der Zeit von 20:00 Uhr bis 7:00 Uhr -
sind Bauarbeiten nicht erlaubt.

Ausnahmen hierzu hat der AN eigenständig und auf eigene Kosten bei den
zuständigen Genehmigungsbehörden abzufragen und zu beantragen. Dies ist
auch dem Auftraggeber rechtzeitig anzuzeigen.

9. Lärmemissionen
Aufgrund des laufenden Schulbetriebes sind grundsätzlich nur Maschinen/
Geräte mit geringer Lärmentwicklung einzusetzen. Lärmende Arbeiten sind
rechtzeitig vor Beginn der Arbeiten anzumelden. Für den Schutz gegen
Baulärm gelten insbesondere die Anforderungen des BIMSCHG, die
Allgemeinen Verwaltungsvorschrift gegen Baulärm - Geräuschimmission -
und der zusätzlichen landesrechtlichen Vorschriften, sowie die DIN 4109.
Immissionsrichtwert von 7 bis 20 Uhr: 55 db (A)
Immissionsrichtwert von 20 bis 7 Uhr: 40 db (A)

10. Brandschutz
Der Brandschutz ist bei der gesamten Baumaßnahme, insbesondere bei der
Abtrennung ggf. noch genutzter Gebäudeteile, durchgängig zu
gewährleisten.

11. Bauwesenversicherung
Soweit der AG eine projektbezogene Bauleistungsversicherung abschließt,
hat der AN unabhängig davon vor Auftragserteilung den Nachweis über eine
bestehende und angemessene Berufs- / Bauhaftpflichtversicherung
vorzulegen.

12. Bauschutt, Abfall
Jeder Unternehmer hat seinen Schutt, seine Abfälle, Verschnitt usw. auf
eigene Kosten gemäß VOB selbst zu beseitigen und zu entsorgen bzw. der
fachgerechten und umweltfreundlichen Verwertung zuzuführen.
Jeder Unternehmer hat die Baustelle bzw. seinen Arbeitsbereich
arbeitstäglich gemäß VOB von Schutt und Abfällen zu reinigen und diesen
Schutt bzw. diese
Abfälle getrennt nach Wertstoffen zu entsorgen bzw. der Verwertung
zuzuführen.
Werden die Arbeitsplätze von Unternehmen nicht arbeitstäglich sauber
gehalten und / oder unterlassen Unternehmen trotz Aufforderung durch die
Objektüberwachung die Schutt- bzw. Abfallberäumung in die dafür
vorgehaltenen Container, dann werden der Schutt bzw. die Abfälle auf
Kosten des jeweiligen Unternehmers bauseitig durch den AG entsorgt bzw.
der Verwertung zugeführt.

13. Materialökologie
Beschichtungen:
Bei allen Beschichtungen (Grundierungen, Imprägnierungen, sonstige
Anstriche, Spachtelungen, Öle / Wachse, Korrosions-, Brandschutz, etc.)
sind möglichst umweltverträgliche, insbesondere lösemittelarme Produkte
und Verfahren zu verwenden. Dabei sind die Einstufungen entsprechend dem
jeweiligen Produkt- bzw. Giscode der Bauberufsgenossenschaft zu Grunde
zu legen (siehe: www.gisbau.de) und die Vorgaben der einschlägigen
Technischen Regeln für Gefahrstoffe (TRGS) zu berücksichtigen. Als
Grundierungen, Lacke und Lasuren dürfen generell nur schadstoffarme
Produkte entsprechend den Vergabeunterlagen des Umweltzeichens RAL .
UZ12a (Blauer Engel) verwendet werden. Reaktionsharze dürfen nur im
technisch notwendigen Umfang eingesetzt werden. Die technische
Notwendigkeit ist nachzuweisen. Die Produkte sind an der Baustelle im
Originalgebinde zu verwenden. Die Beschichtungen der Schreiner-,
Stahlbau-, Metallbau- und Schlosserarbeiten sind grundsätzlich im
Produktionsbetrieb des Auftragnehmers vorzunehmen. Auf der Baustelle
sind sie nur im Ausnahmefall nach vorheriger Zustimmung des
Auftraggebers erlaubt. Das jeweilige Produkt- und Sicherheitsdatenblatt
sind vor Ausführung vorzulegen.

Feinstaub / Gesundheitsgefährlicher Staub:
Das "Merkblatt zur Staubminderung bei Baustellen" der Regierung von
Oberbayern ist zu beachten. Die Staubentwicklung ist weitgehend zu
vermeiden. Bei Maschineneinsatz sind staubarme, abgestimmte
Bearbeitungssysteme (Maschine und Mobilentstauber) zu verwenden, die den
allgemeinen Staubgrenzwert von 3 mg/m3 für die alveolengängige (A-)
Fraktion sowie 10 mg/m³ für die einatembare (E-) Fraktion einhalten.
Entsprechende Maschinen sind von der BG BAU als "Typ I- Gerät"
klassifiziert und unter www.gisbau.de veröffentlicht.
Werden gesundheitsgefährliche mineralische Stäube oder andere
Gefahrstoffe freigesetzt, sind die notwendigen Maßnahmen der jeweiligen
Technischen Regel Gefahrstoffe (TRGS 505, 519, 521, 559 u.a.) und der
Gefahrstoffverordnung festzulegen.

Formaldehyd:
Um unzumutbare Formaldehydkonzentrationen zu vermeiden, ist die
Richtlinie Klassifizierung und Überwachung von Holzwerkstoffplatten
bezüglich der Formaldehydabgabe. (DIBT-Richtlinie 100) zu befolgen. Der
Nachweis über die Emissionsklasse der Holzwerkstoffplatten ist vor
Zuschlagserteilung vorzulegen.

Gefährliche Inhaltsstoffe (CMR-Stoffe):
Produkte, bei denen im Produkt- und Sicherheitsdatenblatt
krebserzeugende (cancerogene), erbgutverändernde (mutagene) und
fortpflanzungsgefährdende (reproduktionstoxische) Inhaltsstoffe
aufgeführt sind, sind ausgeschlossen.

Holzschutzmittel:
Es müssen - bei gleicher Eignung - möglichst umweltverträgliche Produkte
und Verfahren verwendet werden. Dabei ist die Einstufung entsprechend
dem Produkt-Code der Bauberufsgenossenschaft zu Grunde zu legen.
Holzschutzmittel für nichttragende Bauteile müssen das RAL-Prüfzeichen
der Gütegemeinschaft Holzschutzmittel e.V., für tragende Bauteile das
Prüfzeichen des Deutschen Instituts für Bautechnik aufweisen.
Behandlungen mit Holzschutzmitteln sind grundsätzlich im
Produktionsbetrieb des AN vorzunehmen. An der Baustelle sind sie nur im
Ausnahmefall nach vorheriger Zustimmung des Auftraggebers erlaubt. Das
jeweilige Produkt- und Sicherheitsdatenblatt ist vor Ausführung
vorzulegen.

Kleber, sonstige Verlegewerkstoffe:
Grundsätzlich dürfen nur lösemittelfreie / -arme Verlegewerkstoffe
(Voranstriche, Leime, Kleber, Spachtel etc.) verwendet werden. Dabei
sind die Einstufungen entsprechend dem Giscode der
Bauberufsgenossenschaft zu Grunde zu legen und die Vorgaben der
Technischen Regeln für Gefahrstoffe TRGS 610 zu berücksichtigen. Kann
auf lösemittelhaltige Produkte an der Baustelle nicht verzichtet werden,
so dürfen sie nur bei gleichzeitiger, mechanischer Lüftung verwendet
werden. Das jeweilige Produkt- und Sicherheitsdatenblatt ist vor
Ausführung vorzulegen.

Tropenholz:
Auf den Einsatz von Tropenholz ist zu verzichten.

14. Bauleiter, Vorarbeiter
Bei Ausführungsbeginn muss der Name des verantwortlichen Bauleiters vor
Ort und seines Stellvertreters benannt werden. Der verantwortliche
Bauleiter ist für die Sicherheit vor Ort verantwortlich. Ein Wechsel des
Bauleiters ist unverzüglich schriftlich mitzuteilen.

Für die Ausführung der Arbeiten ist ein Vorarbeiter zu benennen, der
während der gesamten Leistungserbringung des AN auf der Baustelle
anwesend zu sein hat. Ein Wechsel der Vorarbeiters ist nur in Abstimmung
mit dem AG zulässig.

Setzt der Auftragnehmer Fremdkolonnen ( genehmigungspflichtig ) zur
Ausführung ein, so sind diese ständig durch den AN, wegen der
technischen Zusammenhänge, der Konstruktion, sowie der daraus sich
ableitenden Ausführung, grundsätzlich zu beaufsichtigen.

Die Bauleiter und die Vorarbeiter müssen die deutsche Sprache in Schrift
und Wort beherrschen.

Es finden in der Regel je nach Erfordernis 8- bzw. 14-tägige jour-fixe
auf der Baustelle statt. Eine Teilnahme des zuständigen Bauleiters bzw.
Vorarbeiters ist verpflichtend, soweit eine entsprechende Einladung mit
mind. 5 Tagen Vorlauf erfolgt.

15. Ausführungsunterlagen
Dem Leistungsverzeichnis liegen als Kalkulationsgrundlage Planunterlagen
in digitaler Form bei. Bei sämtlichen Planbeilagen ist der angegebene
Maßstab auf Richtigkeit zu prüfen. Die der Ausschreibung beiliegenden
Pläne und Unterlagen sind jedoch nicht zur Bauausführung freigegeben.
Unterlagen zur Ausführung erhält der AN nach Auftragsvergabe in Form von
pdf-Dateien.

Planunterlagen in ausgedruckter Papierform werden seitens des AG nicht
zur Verfügung gestellt, sondern nur in digitaler Form. Erforderliche
Papierausdrucke sind in Eigenverantwortung und auf Kosten des AN selbst
zu veranlassen.

## Zusätzlicher Text
Zusätzliche Technische Vertragsbedingungen - Besonderer Teil -
Abdichtungsarbeiten

ALLGEMEINES UND GELTUNGSBEREICH

Maßgebend für die Ausführung sind die VOB Teil C, Allgemeine Technische
Vertragsbedingungen für Bauleistungen (ATV), neueste Fassung, und die
darin enthaltenen, den jeweiligen Gewerken entsprechende DIN, hier
insbesondere DIN 18336, einschl. aller sonstigen einschlägigen Normen
und Vorschriften. Bei letzteren handelt es sich insbesondere um

STOFFE UND BAUTEILE

Alle Werkstoffe eines kompletten Aufbaues müssen von einem Hersteller
stammen, sowie von diesem als System freigegeben sein. Die vorgesehenen
Arbeiten sind genau nach Werkvorschriften der Herstellerfirma
auszuführen.

Das Material darf nur in einwandfreiem Zustand angeliefert werden.
Materialproben sind der Bauleitung unaufgefordert vorzulegen.
Beanstandetes Material ist sofort von der Baustelle zu entfernen.

Technische Anforderungen Flüssigkunststoff nach DIN 18531
- Verarbeitbar bis - 5° Celsius
- vliesarmiert
- bitumenverträglich
- besonders schnell aushärtend
- weichmacherfrei
- windsogbeständig
- rissüberbrückend bis mind. 1,5 mm
- geprüft nach ETAG 005, W3 Klassifizireung

Angebotenes Material / Fabrikat Flüssigkunststoff:

..........................................................

Das Abdichtungssystem aus Bitumenschweißbahn oder Folie ist insbesondere
auf folgende Beanspruchungen auszulegen:
- Frost-Tau-Wechsel
- Verkehrslast: 350 kN/m²
- Tausalzbeanspruchung
- Einwirkungsklasse gemäß DIN 18531-1: IA
- Anwendungsklasse gemäß DIN 18531-1: K2 (Dachabdichtungen mit erhöhten
Anforderungen)

## Zusätzlicher Text
Zusätzliche Technische Vertragsbedingungen - Besonderer Teil -
Spenglerarbeiten

ALLGEMEINES UND GELTUNGSBEREICH
Maßgebend für die Ausführung sind die VOB Teil C, Allgemeine Technische
Vertragsbedingungen für Bauleistungen (ATV), neueste Fassung, und die
darin  enthaltenen, den jeweiligen Gewerken entsprechende DIN, also DIN
18299 ff, einschl. aller sonstigen einschlägigen Normen und
Vorschriften, behördlichen Erlasse und Gesetze.
Weiter gelten die "Richtlinien für die Ausführung vonvon Metall-Dächern,
Außenwandbekleidungen und Bauklempner-Arbeiten (FAchregeln des
Klempner-Handwerks)" vom Zentralverband Sanitär Heizung Klima, St.
Augustin. Bie Widersprüchen haben diese Richtlinien Vorrang vor den
DIN-Vorschriften.

STOFFE UND BAUTEILE
Sämtliche Stoffe, Bauteile, Konstruktionen und Leistungen müssen den
einschlägigen, geltenden behördlichen Vorschriften, Normen und
Zulassungsbescheiden entsprechen.

Material:
Anzubieten ist verzinntes (Edel-)Stahlblech:  Fabrikat (Leitprodukt)
"Uginox-Patina K41",
Dicke mind. 0,5 mm

oder glw.
........................................................................
..............

Alternativangebote sind, mit genauer Bezeichnung des angebotenen
Materials, ausdrücklich erlaubt.

AUSFÜHRUNG
Die Verarbeitungs- und Montagerichtlinien der Material- und
Halbwerkshersteller und Lieferanten, sowie die UVV der
Bauberufsgenossenschaft sind zu beachten.

Sofern dem Leistungsverzeichnis keine Detailunterlagen beigefügt sind,
treffen die Pläne des Architekten in erster Linie eine formale
Gestaltungsaussage. Es bleibt Aufgabe des Auftragsnehmers die
Elementstöße, Verbindungen, toleranzaufnehmenden Anschlüsse u. dgl. nach
Rücksprache mit dem Planer und gemäß dem zu erwartenden Gebrauchswert
auszuführen.

Attikaabdeckungen sollen ein Gefälle nach innen von ca. 10% erhalten.
Stöße sind mit Stoßblechen zu unterlegen.

Bei Verwendung von Kupferblech muss zur Vermeidung von Ablaufspuren der
Überstand gegenüber 3.5.3 DIN 18339 mindestens 40 mm betragen.

Besteht die Gefahr einer Bitumenkorrosion sind Blechteile vorsorglich zu
beschichten.

Bei Blenden sind die Einzelgröße der Blechtafeln in Abhängigkeit von der
Dicke so zu wählen,dass die Beulenbildung vermieden wird. Sollen deshalb
Sicken ausgebildet werden, ist dies durch den Planer vorab freizugeben.

Feuerverzinkungen sind erst nach Abkantung der Bleche vorzunehmen. Bei
nachträglich angebrachten Bohrungen sind die Lochleibungen kalt zu
verzinken.

Wandanschluss- oder Überhangstreifen sind in Sichtbeton oder
Sichtmauerwerk mindestens 2 cm einzulassen und elastisch zu verfugen. In
anderen Fällen sind Überhangstreifen mit Compriband und elastischer
Verfugung anzubringen.

Bei Ziegeldächern ohne Schneefanggitter sind Rinnenhalter der
Tragfähigkeitsklasse H zu verwenden.

Anzahl und Abstände der direkten oder indirekten Befestigungspunkte für
Bleche sind unter besonderer Beachtung der Windsogkräfte und der
Belastung durch Eis auszuwählen.

Befestigungen sind grundsätzlich indirekt, druch Schiebehafte, Hafte
oder Haftstreifen auszuführen.Klebeverbindungen mit Kleber auf
Bitumenbasis sind als Verbindung von Abdeckungen aus Blech mit
glattflächiger Unterkonstruktion für Fensterbank- und Gesimsabdeckungen
gestattet.

Für alle Abkantungen sind Abkantschienen zu verwenden; das Anreißen mit
der Reißnadel ist wegen der Kerbwirkung zu vermeiden.

Bei Lötverbindungen ist zu beachten: Die Überlappung der Bleche soll
mindestens 10 mm betragen. Die gebundene Lötnahtbreite muss im
waagrechten und leicht geneigten Bereich 10 mm. im senkrechten Bereich
sowie bei größeren Neigungen 5 mm betragen. Der Lötspalt darf nicht mehr
als 0,5 mm weit sein, um eine ausreichende Kapillarwirkung für das Lot
zu erreichen. bei Kupferlötungen sind Flußmittel sofort zu beseitigen.

Oberhalb von Durchdringungen der Dachhaut sind sind die Querfalze nicht
rechtwinkelig, sondern schräg zu den Längsfalzen anzuordnen. Bei flächen
Dächern (<12%) sind im Bereich von Durchdringungen die Blechverbindungen
(senkrecht zum Gefälle angeordnet) nicht zu falze, sondern zu löten;
gleiches gilt analog für Verwahrungen.

Freie Kanten der Bleche sind zu entgraten, bei Blechdicken bis 1 mm
umzubördeln.

NEBENLEISTUNGEN
Eck-, End- und Übergangsausbildungen sind, soweit nicht entsprechende
Leistungspositionen ausfgeführt sind, in die Einheitspreise einzurechnen
und mit diesen abgegolten.

Der Auftragnehmer hat während der Arbeitszeit und bei technologisch bzw.
arbeitszeitlich bedingter Unterbrechung der Arbeiten bei Erfordernis
vorsorglich für eine ausreichende provisorische Abdeckung, deren Kosten
in die Einheitspreise einzurechnen sind, zu sorgen. Ansprüche des AN
gemäß 4.2.6 DIN 18299 werden davon nicht berührt.

Das Nachverzinken von Schnittstellen und Anschlüssen (Kaltverzinken) auf
der Baustelle ist eine Nebenleistung.

## Zusätzlicher Text
Für eine ordnungsgemäße und vollständige Kalkulation der angebotenen
Leistungen ist eine Besichtigung der örtlichen Gegebenheiten durch den
Bieter zwingend erforderlich. Der Bieter hat sich vor Angebotsabgabe
eigenverantwortlich und umfassend über alle Gegebenheiten und Umstände
(z. B. Zufahrtswege, Platzverhältnisse, Zustand des Bestands, etc.) zu
informieren, die für die Preisermittlung und die spätere Ausführung der
Leistung von Bedeutung sind.

Ein Termin für die Ortsbesichtigung kann mit dem Bauherren:

Landratsamt Bad Tölz Wolfratshausen
vertreten durch Fr. Holzer
Prof.-Max-Lange Platz 1
83646 Bad Tölz

vereinbart werden.

Als Grundlage für die Kalkulation werden dem Bieter die beiliegenden
Bestandspläne und Ausführungspläne zur Verfügung gestellt. Diese
Unterlagen sind vom Bieter im Rahmen der Ortsbesichtigung auf ihre
Übereinstimmung mit den tatsächlichen Verhältnissen zu überprüfen. Es
wird keine Gewähr für die Vollständigkeit oder Maßhaltigkeit der Pläne
übernommen. Maßgeblich sind ausschließlich die am Bau bei der
Besichtigung festgestellten Gegebenheiten.

Der Bieter hat diesen Umstand bei seiner Kalkulation zu berücksichtigen.
Eventuell notwendige Zusatzleistungen oder Erschwernisse, die sich aus
der Beschaffenheit des nicht einsehbaren Bereichs ergeben, sind vom
Bieter bei der Preisbildung angemessen einzukalkulieren, sofern sie bei
Öffnung der entsprechenden Bauteile nicht eine grundlegend andere als
die zu erwartende Beschaffenheit aufweisen. Werden bei der Ausführung
unvorhersehbare, die Leistung erheblich beeinflussende Umstände
angetroffen, ist der Auftraggeber unverzüglich vor Fortführung der
Arbeiten zu informieren.

Etwaige Abweichungen, Unstimmigkeiten oder Bedenken, die bei der
Besichtigung festgestellt werden, sind dem Auftraggeber unverzüglich und
schriftlich vor Angebotsabgabe mitzuteilen.

Mit der Abgabe des Angebots bestätigt der Bieter, dass er sich umfassend
über die örtlichen Gegebenheiten informiert hat und den tatsächlichen
Aufwand erfasst zu haben.
Nachträgliche Forderungen oder Mehrkosten, die sich aus Umständen
ergeben, die bei einer ordnungsgemäßen Besichtigung erkennbar gewesen
wären, sind ausgeschlossen und werden nicht anerkannt.

## 307 Dachdecker - Spengler
Datum: 17.08.26

### 1 Baustelleneinrichtung

*Hinweis*
BE-Fläche allgemein
Das Lagern von Material, sowie das Aufstellen von Gerät
/ Container auf dem Baustellengelände ist nur nach
vorheriger schriftlicher Genehmigung durch den AG auf
eigens dafür zugewiesenen Flächen möglich. Ein
Flächenanspruch besteht ausschließlich für Material-
und Aufenthalts/Bauleitungscontainer sowie für eine
angemessene kurzzeitige Zwischenlagerung von
Baumaterialien bzw. Schuttcontainern. Die Flächen sind
vom AN eigenverantwortlich festzulegen und durch einen
vorzulegenden Baustelleneinrichtungsplan vom AG
genehmigen zu lassen. (Als Planungsgrundlage liegt ein
Lageplan diesem LV bei.)

Der Plan ist spätestens 14 Kalendertage nach
Auftragserteilung vorzulegen. Die Flächen sind
unmittelbar nach Benutzung wieder in den ursprünglichen
Zustand zu versetzen. Es besteht kein Anspruch auf
Parkmöglichkeit auf dem Baugelände.

Es dürfen nur Flächen innerhalb der Baustelle befahren
werden.
Bestehende Vegetationsflächen innerhalb der Baustelle,
wie
- Wurzelbereiche von Bäumen bis zu einem Meter
außerhalb der Kronentraufe
- Pflanzflächen
- Rasen- und Wiesenflächen
dürfen jedoch nicht befahren werden.
Ausgenommen hiervon ist die Bearbeitung solcher Flächen
mit entsprechenden Geräten und Maschinen auf Anweisung
der Bauleitung.
Materiallagerung auf bestehenden Vegetationsflächen ist
nicht zulässig.
Zufahrtswege, Nebenflächen und Einrichtungen sind vor
Verschmutzung oder Beschädigung zu schützen und in
einem verkehrssicheren Zustand zu halten.
Öffentliche Verkehrsflächen (Straße/ Radweg/ Gehweg)
sind mehrmals täglich und nach Bedarf von Verschmutzung
zu reinigen.

Bauleitungs-/Aufenthaltscontainer
Aufgrund des durchlaufenden Schulbetriebs auch während
der Bau- und Sanierungsarbeiten, können im genutzten
Schulgebäude keine Aufenthaltsflächen zur Verfügung
gestellt werden.

Ein notwendiger Bauleitungs- und/oder
Aufenthaltscontainer kann aufgrund der beengten
Platzverhältnisse nur in der absolut notwendigen Größe
auf der BE-Fläche aufgestellt werden. Die vorgesehene
Größe ist ein 10 FT-Container (LxB = 299 x 244 cm).
Größere Container bis max. 20 FT nur nach vorheriger
Freigabe durch den AG. Der Container muss stapelbar
sein, einschließlich erforderlicher Treppenanlage bis
1. OG, soweit erforderlich.

Die Baustelleneinrichtungsfläche ist nur zum
Tagesaufenthalt vorgesehen. Schlafgelegenheiten, sowie
Übernachtungscontainer, sind auf der BE-Fläche, sowie
auf dem Schulgelände nicht zulässig.

Lager-/Magazincontainer/Lagerfläche
Notwendige Lager- /Magazincontainer können aufgrund der
beengten Platzverhältnisse nur gemäß entsprechend
freier Flächen innerhalb der BE-Fläche zugewiesen
werden.

Sanitärräume
Bauseits wird ein Sanitärcontainer (Waschen, Duschen,
Toilette) zur gemeinsamen Benutzung durch alle Gewerke
zur Verfügung gestellt.

BE-Anfahrt
Anfahrts- und Standmöglichkeiten für LKW- und evtl.
Autokran gemäß beigefügtem Baustelleneinrichtungsplan.
Untergrundbefestigung, Zufahrtsmöglichkeiten, sowie
sonstige Randbedingungen obliegen in Eigenverantwortung
dem AN.

Baukran
Es wird kein Baukran zur Verfügung gestellt. Alle
erforderlichen Kräne/Hebezeuge und Aufzüge obliegen
eigenverantwortlichem dem AN und sind in die
Einheitspreise der nachfolgenden Positionen
einzukalkulieren.

Fassadengerüst
Notwendige Fassadengerüste inkl. Dachfang werden durch
den Auftraggeber gestellt. Darüber hinaus für die
Leistungserbringung gemäß nachfolgenden
Leistungsbeschreibungen erforderliche Gerüste sind
durch den AN zu stellen.

Firmenschilder
Das Anbringen eigener Firmenschilder ist auf der
Baustelle nicht zulässig bzw. erst nach vorheriger
schriftlicher Freigabe durch den AG. Ein Anspruch
darauf besteht nicht.

**1.1 Baustelleneinrichtung**
Baustelleneinrichtung für alle durchzuführenden
Arbeiten dieses Leistungsverzeichnisses; Einschließlich
 An- und Abtransport aller Maschinen und Geräte sowie
aller benötigten Baustelleneinrichtungsteile und deren
Vorhaltung während der gesamten Bauzeit.
Zudem sind weiter enthalten:
- Frachten und Transportkosten, Auslöse,
Montageaufsicht, unproduktive Nebenlöhne sowie alle
sonstigen Nebenkosten;
- vorschriftsmäßige Absicherung, Beleuchtung und
Unterhalt der Arbeitsbereiche / Einrichtungen während
der gesamten Bauzeit;
- alle notwendigen Arbeits- und Schutzgerüste, welche
zusätzlich zu den bauseitigen Gerüsten (Fassaden)
benötigt werden, einschließlich deren arbeitstäglicher
Kontrolle;
- Vorrichtungen, Hebezeuge, Gerüste, Bühnen, etc. zum
Ein- und Ausbringen der Materialien, Bauteile und
Konstruktionen in das Gebäude / auf das Fassadengerüst,
sowie zum Verteilen in allen Geschossen vor Ort;
- Lager- und Aufenthaltscontainer, soweit erforderlich;
- Erstellen eines Bauzeitenplanes ;
Eine Verschiebung von Ausführungs-, Zwischen- und
Endfertigstellungsterminen berechtigt nicht zur
Nachforderung bezüglich der Baustelleneinrichtung durch
den Auftragnehmer. Lager- und
Baustelleneinrichtungsplätze sind so anzulegen, dass
die  Folge- und Nebengewerke in ihrer
Leistungserbringung nicht behindert sind, ansonsten
sind Materialien, Silos, Container und Schuttmulden
(gewerkeeigene) bei Bedarf kurzfristig durch den
Auftragnehmer umzusetzen.
Wegerechtliche Absicherungen und Absperrungen sind vom
AN selbst zu veranlassen und zu beantragen. Anfallende
Gebühren werden gegen Nachweis ohne Aufschlag gesondert
vergütet.

Die Baustelleneinrichtung wird nur einmal vergütet,
außer es erfolgt eine Ausführung der Arbeiten in
mehreren zeitlich komplett von einander unabhängigen
Bauabschnitten (mehr als 3 Monate Abstand zwischen Ende
vorhergehender Bauabschnitt und Beginn nachfolgender
Bauabschnitt). In letzterem Fall erfolgt die Vergütung
je eigenständigem Bauabschnitt gemäß vorstehender
Definition.
Menge: 1,000 psch

**1.2 Kran / Schrägaufzug**
Stellung eines Baukrans oder Schrägaufzugs nach Wahl
des AN
inkl. An- und Abfahrt
Zur Beschickung der Baustelle / der Dächer mit dafür
entsprechend ausgelegter Hubhöhe, Auslegung und
Tragkraft.
Kran-Hakenhöhe: gemäß örtlicher Erfordernis
Kran-Ausladung: gemäß örtlicher Erfordernis
Tragkraft Kran / Schrägaufzug: Hinreichend für alle im
nachfolgenden LV aufgeführten Leistungen/Arbeiten

Gebäudehöhe OK Attika Vorbau ca. 3,5 m
Gebäudehöhe OK Attika Turnhalle: ca. 7,5 m

Ggf erforderliche Umsetzarbeiten sind in die Position
mit einzukalkulieren und mit dieser abgegolten.

Die eingeschränkte Befahrbarkeit es Turnhallenumgriffs
ist hierbei zu berücksichtigen (nur unbefestigte
Wiese). Nur die BE-Fläche auf einer Seite des Vorbaus
ist befestigt.
Menge: 1,000 St

**1.3 Vorhaltung Kran /Schrägaufzug**
Vorhaltung des Krans /Schrägaufzugs
Abrechnung: Stück x Woche
Abrechnung nach tatsächlicher Standzeit.
Menge: 8,000 StWo

**1.4 Flachdachabsperrung**
Flachdachabsperrung als Trennung von Arbeitsbereichen,
welche gegen Absturz gesichert sind, zu ungesicherten
Dachflächen, auf denen nicht gearbeitet wird.

Ausführung mit Kunststoffbarken oder Pfosten auf
Standfüßen mit horizontaler fester Absperrung (Holz,
Metallketten/ -rohre) mit beschädigungsfreier
Aufstellung auf Bestandsabdichtung, gemäß Richtlinien
BG Bau bzw. GUV aufbauen, vorhalten während der
gesamten Bauzeit, wieder abfahren, einschließlich
notwendiger Umbau und Anpassungsarbeiten im Zuge der
Abdichtungsarbeiten.
Menge: 30,000 m

**1.5 Erstellen einer Dokumentation**
Erstellung und Übergabe der Dokumentation gemäß
"Zusätzlichen Technischen Vertragsbedingungen, 7.
Dokumentation"
Insbesondere beinhaltet dies:
- Inhaltsverzeichnis mit Unterteilung in Kapitel
- Fachunternehmererklärung
- Fachbauleitererklärung
- Errichtererklärungen
- Übereinstimmungserklärungen für alle Produkte mit
Verwendbarkeitsnachweis / ETA gemäß Muster des
Herstellers bzw. der Zulassungsunterlagen über den
Einbau der Produkte gemäß Verwendbarkeitsnachweis / ETA
(Erklärung der übereinstimmenden Ausführung)
- Verwendbarkeitsnachweise (allgemeines
bauaufsichtliches Prüfzeugnis, allgemeine
bauaufsichtliche Zulassung; Bauartgenehmigungen,
Zulassung im Einzelfall, europäische technische
Zulassung (ETA), etc.)
- Leistungserklärungen (DoP) für Bauteile und
Konstruktionen mit CE-Kennzeichnung gemäß
entsprechender harmonisierter Norm oder europäischer
technischer Bewertung
- Errichterbescheinigungen über nicht wesentliche
Abweichungen, sowie zugehörige Unterlagen des
Herstellers
- Produkt- und Sicherheitsdatenblätter
- Montage-/Einbauanleitungen
- Wartungsunterlagen
- Reinigungs- und Pflegehinweise

Die Unterlagen sind einfach digital auf USB-Stick oder
Download-Link abzugeben.
Menge: 1,000 St

### 2 Abdichtungsarbeiten

*Hinweis*
Der gesamte nachfolgende Abdichtungsaufbau inkl.
Dämmung und sämtlichem Zubehör und Einbauteilen erfolgt
auf einem Bestandstrapezblech, welches oberseitig mit
einer asbesthaltigen Bitumenbeschichtung versehen ist.
Gleiches gilt für die im Bestand verbleibenden
Stahlbeton-Attiken.

Gemäß der den Ausschreibungsunterlagen beigefügten
gutachterlichen Stellungnahme, 2026-DV-025 vom
30.06.2026, von Herrn Dirk Voss, kann diese
Beschichtung verbleiben und darf lose überdeckt werden.
Die Ausführungshinweise gemäß dieser Stellungnahme,
insbesondere die Seiten 9, 10 und 11, sind dabei
zwingend zu beachten. Eine Befestigung von
Holzwerkstoffen, Bitumenbahnen und Dämmungen in den
Trapezblechen bzw. den senkrechten Betonattiken ist
nicht zulässig. Der entsprechende Mehraufwand ist in
alle relevanten nachfolgenden Positionen
einzukalkulieren und mit diesen abschließend
abgegolten.

0°/1°-Dach in Teilflächen:
Aufgrund der Bestandssituation des Gebäudes bzw. der
Trapezbleche und der im Bestand vorhandenen
Zwangspunkte, kann in Teilen des Dach kein
regelkonformes Gefälle von 2% hergestellt werden. Die
Abdichtung ist daher entsprechend hochwertig
auszuführen einschließlich einer vollflächigen
Verschweißung der Nähte und einer flächigen Verklebung
der Oberlage. Entsprechend notwendiger Mehraufwand ist
entsprechend in alle relevanten nachfolgenden
Positionen einzukalkulieren und mit diesen abschließend
abgegolten.

**2.1 Untergrund reinigen**
Reinigen des Untergrundes von grober Verschmutzung,
Ausführung durch Abkehren und Absaugen, rückstandslos
zu reinigen, anfallendes Restmaterial ist zu entsorgen.
Untergrund: Trapezblech mit asbesthaltiger
Bitumenbeschichtung
Verschmutzungsart: Staub und Pflanzenreste durch
Umwelteintrag, etc.
Örtlichkeit: Flachdach

Achtung: Die Fläche ist so zu reinigen, das keinerlei
Beschädigung der asbesthaltigen Trapezbeschichtung
erfolgt!
Menge: 730,000 m2

**2.2 Gefahrkennzeichnung Asbest**
Liefern und anbringen einer Gefahrkennzeichnung
"Asbest2 auf dem Bestands-Trapezblech, welches eine
asbesthaltige Bitumenbeschichtung aufweist.

Aufbringen auf Trapezblech, so dass bei einem späteren
Rückbau der nachfolgend beschriebenen Dachabdichtung
als Gesamtaufbau, sofort die asbesthaltige
Altbeschichtung auf dem Trapezblech erkannt werden
kann.
Anzahl Aufkleber pro Fläche Trapezblech: 1 St pro 2 m².
Menge: 730,000 m2

**2.3 Trennlage PE-Folie**
Trennlage aus PE - Folie, liefern und verlegen
0,2 mm stark
Stöße 15 cm überlappt, dicht verklebt
auf Trapezblech mit asbesthaltiger Bitumenbeschichtung,
liefern und fachgerecht verlegen.
Menge: 730,000 m2

**2.4 Dachschalung Sperrholz BFU100, d=12 mm**
Dachschalung aus Holzwerkstoffplatten, auf Trepezblech
des Flachdachs, fachgerecht, dichtgestoßen liefern und
verlegen. Der Einheitspreis beinhaltet sämtliche Aus-
bzw. Anschnitte an durchdringende, begrenzende oder
aufgehende Bauteile.
Material: Nadelsperrholz BFU 100 gemäß DIN 68705-3 bzw.
EN 636-2/S
Holzart: Seekiefer
Sortierung: CP/CP bzw. BB/CP je nach technischer
Anforderung der nachfolgend angebotenen
Elastomerbitumen-Dampfsperrschicht
Nutzungsklasse 2 gemäß EN 1995-1-1
Biegefestigkeits-Klasse F 20/15
Biege-Elastizitätsmodul-Klasse: E 30/35
Dicke: 12 mm
Befestigung: lose aufgelegt auf Trapezblech mit
asbesthaltiger Bitumenbeschichtung mit PE-Trennlage
Menge: 730,000 m2

**2.5 Elastomerbitumen-Dampfsperrschicht, Alu+Glasgewebe**
liefern sowie horizontal und vertikal auf bauseitigem
Untergund verlegen.
Material: Elastomerbitumen-Schweißbahnen DIN EN 13707 -
mit Aluminiumeinlage und Glasgewebeeinlage für die
nachfolgend beschriebene Anforderung geeignet
(Untergrund und lose Auflage),
Verarbeitung: Mindestens Nähte und Stöße verschweißt,
in der Fläche lose aufliegend oder mit vor
beschriebener lose verlegten Sperrholzplatte
verschweißt, je nach technischer Erfordernis nach Wahl
des AN!

Dicke: = 2,5 mm
Einlage: Glasgewebe = 200 g/m2 mit Aluminiumband
max. Zugkraft DIN EN 12311-1: = 1000N/50mm längs + quer
Sd-Wert: = 1500 m
Untergrund: Nadelsperrholz auf asbesthaltig
beschichtetem Trapezbleche
Örtlichkeit: Flachdach

.....................................................
  (angebotenes Fabrikat)

Diese Schweißbahn wird als Notabdichtung während der
Roh-Bauzeit verlegt. Die Dampfsperre muss vor
Aufbringen der Wärmedämmung und der Abdichtungsbahnen
genauestens auf Beschädigung etc. überprüft und
gegebenenfalls nochmals ausgebessert und überklebt
werden. Die Prüfung ist in den Einheitspreis
einzurechnen.
Menge: 730,000 m2

**2.6 Zulage Dampfsperrschicht hochführen**
Zulage für fachgerechten Hochzug der vor beschriebenen
Dampfsperre an aufgehende Wände / Aufkantungen /
Attiken
Anschlusshöhe: bis ca. 35 cm
Untergrund: Beton (mit asbesthaltiger Beschichtung,
Achsen 10 und 13 Turnhalle, sowie alle Attiken des
Vorbaus) bzw. Kantholz oder Brettsperrholzplatte
Örtlichkeit: Flächdächer

Auf den Betonattiken mit asbesthaltiger Beschichtung
darf die Dampfbremse nur auf der unbeschichteten
Attikakrone fixiert werden. Eine Verklebung mit der
asbesthaltigen Beschichtung ist nicht zulässig.
Entsprechender Mehraufwand ist einzukalkulieren und mit
dieser Position abgegolten.
Menge: 155,000 m

**2.7 Zulage Innen-/Außeneckausbildung Dampfsperrschicht**
Zulage zu vor beschriebener Dampfsperrschicht für die
Ausbildung von Innen- und Außenecken an Hochführung,
Menge: 10,000 St

**2.8 Zulage Dampfsperrschicht, Dachdurchdringungen**
Zulage zu vor beschriebener Dampfsperrschicht für die
Eindichtung von Durchdringungen.
Abmessungen: bis Durchmesser 300 mm bzw. 250 x 250 mm
Menge: 8,000 St

**2.9 Wärmedämmung, PIR/PUR DAA-dh, WLS 023, 70 mm**
Dämmschicht auf oberster Geschossdecke unter
Flachdachabdichtung als Grunddämmung liefern und nach
Herstellervorschrift verlegen.
Achtung: Ausführung einer ggf. technisch erforderlichen
Sicherung gegen Verschieben nach Wahl des AN, ohne
Durchdringung des Bestandstrapezbleches!
Material: Polyurethan/Polyisocyanurate
Hartschaum (PUR/PIR) EN 13165
Anwendungstyp gemäß DIN 4108-0: DAA-dh
hohe Druckbelastbarkeit
Baustoffklasse:  B2 (DIN 4102-1) / Klasse E (DIN EN
13501-1)
Bemessungswert der Wärmeleitfähigkeit 0,023 W/(mK)
Wasserdampfdiffusionswiderstandszahl: ca. 40
Gefälle: 0%
Dicke: 70 mm (Ausführung max. zweilagig)
Örtlichkeit: Oberste Decke / Flachdach
Richtfabrikat: BauderPIR FA TE, WLS 023 oder
gleichwertig
Angeb. Fabrikat

.......................................................
.............
(vom Bieter auszufüllen)
Menge: 730,000 m2

**2.10 Wärmedämmung Mehrpreis PIR/PUR, 10 mm**
Mehrpreis pro 1cm erhöhte Dicke für vor beschriebene
PIR/PUR Dämmung ohne Gefälle.
Menge: 750,000 m2

**2.11 Gefällewärmedämmung, PIR/PUR DAA-dh, WLS 023**
Dämmschicht auf oberster Geschossdecke unter
Flachdachabdichtung, liefern und nach
Herstellervorschrift verlegen.
Achtung: Ausführung einer ggf. technisch erforderlichen
Sicherung gegen Verschieben nach Wahl des AN, ohne
Durchdringung des Bestandstrapezbleches!
Material: Polyurethan/Polyisocyanurate
Hartschaum (PUR/PIR) EN 13165
Anwendungstyp gemäß DIN 4108-0: DAA-dh
hohe Druckbelastbarkeit
Baustoffklasse:  B2 (DIN 4102-1) / Klasse E (DIN EN
13501-1)
Bemessungswert der Wärmeleitfähigkeit: 0,023 W/(mK)
Gefälle: oberseitig 2,0 %
Deckschicht: oben und unten Aluminium
Dicke: im Mittel mind. 70 mm
Örtlichkeit: Oberste Decke / Flachdach
Richtfabrikat: BauderPIR FA G20 oder gleichwertig
Angeb. Fabrikat

.......................................................
.............
(vom Bieter auszufüllen)
Menge: 75,000 m3

**2.12 Wärmedämmung hochführen, 100 mm, bis 30 cm Höhe**
Vor beschriebene Wärmedämmung liefern und an Attiken,
Wänden, Lichtkuppeln u.dgl. hochführen, incl.
mechanischer Befestigung.
Anschlusshöhe: bis 30 cm
Dämmungsdicke: 100 mm
Menge: 125,000 m

**2.13 Wärmedämmung Attikaabdeckung, 100 mm, ca. 20 cm**
Vor beschriebene Wärmedämmung auf Attikakrone incl.
mechanischer Befestigung anbringen. Die Dämmung wird
auf der Attikakrone unterhalb der nach beschriebenen
Holz-Unterlagsschwelle montiert.
Breite: ca. 26 cm
Dämmungsdicke: 100 mm
Anforderung: druckfest, für vorgesehen Anwendung unter
Holzbohle für Attikaabdeckung
Menge: 125,000 m

**2.14 Eckausbildung, Wärmedämmung, ca. 30 cm**
Zulage für vor beschriebene Wärmedämmung in Ecken, an
Attiken, Wänden, Lichtkuppeln u.dgl. hochführen, incl.
mechanischer Befestigung.
Anschlusshöhe: bis 30 cm
Menge: 10,000 St

**2.15 Elastomerbitumen-Kaltselbstklebebahn, 1. Abdichtungslage**
Elastomerbitumen-Kaltselbstklebebahn liefern und gem.
Herstellervorgaben auf den vorh. Untergrund fachgerecht
verlegen.
Ausführung auch in Kleinflächen.
DIN V 20000-201 DU/E1 PYE KTG KSP 3,0
Untergrund: Gefällewärmedämmung
Dicke: ca. 3 mm
Einlage: Gittergelege
Kaltbiegeverahlten DIN EN 1109:
  mind. -25 °C Oben / -30 ° C unten
Wärmestandfestigkeit DIN EN 1110
  mind. 100 °C oben / 100°C unten
max. Zugkraft DIN EN 12311-1: = 1000N/50mm längs + quer
Dehnung DIN EN 12311-1: längs = 2%, quer = 2%
Oberseite: foliert
Örtlichkeit: Flachdach
Richtfabrikat Bauder TEC KSA oder gleichwertig

.....................................................
  (angebotenes Fabrikat)
Menge: 770,000 m2

**2.16 Elastomerbitumen-Schweißbahn, Oberlage durchwurzelungsfest**
Elastomerbitumen-Schweißbahn, gem. Herstellervorgaben
auf den Untergrund fachgerecht verschweißen.
Ausführung auch in Kleinflächen.
DIN V 20000-201 O/E1  PYE PV 200 S5,
Dicke: ca. 5,2 mm
Einlage: Polyesterverbundträger = 300 mg/m²
wurzelresistent nach FLL-Richtlinien
Kaltbiegeverahlten DIN EN 1109:
  mind. -25 °C Oben / -40 ° C unten
Wärmestandfestigkeit DIN EN 1110
  mind. 150 °C oben / 120°C unten
max. Zugkraft DIN EN 12311-1: = 1300N/50mm längs + quer
Dehnung DIN EN 12311-1: längs = 22%, quer = 22%
Örtlichkeit: Flachdach

Richtfabrikat Bauder Smarad oder gleichwertig

.....................................................
  (angebotenes Fabrikat)
Menge: 770,000 m2

**2.17 Zulage Wandanschluss Schweißbahn, Klemmleiste**
Zulage zu vor beschriebenen Dachabdichtungsbahnen als
Hochzug an aufgehende Wände und Aufkantungen für
Hochführen der Dachabdichtung 2-lagig  und vollflächig
aufkleben oder aufschweißen, inkl. Eckausbildung,
einschl. PUR-Dämmkeil (ca. 50x50 mm), Dichtung,
Klemmleister zur Lagesicherung an Wand bzw. Aufkantung,
gedübelt und verschraubt.
Vergütung Überhangstreifen (Abdeckblech) erfolgt in
separater Position
einschließlich Kompriband als Unterlegstreifen und
dauerhaft elastischer Abdichtung zwischen Wand und
Klemmleiste
Anschlusshöhe: = 15 cm

Örtlichkeit: aufgehende Wände
Untergrund: Kantholz
Menge: 30,000 m

**2.18 Zulage mech. Anschluss Schweißbahn Attika**
Zulage zu vorbeschriebenen Dachabdichtungsbahnen am
Dachrandabschluss für Hochführen der Dachabdichtung
2-lagig und fixieren.
einschl. PUR-Dämmkeil (ca. 50x50 mm) am unteren Ende
der Aufkantung,
Lagesicherung an Aufkantungsoberkante, d.h. an der nach
beschriebenen Holz-Unterlagsschwelle mit einer für den
Anwendungsfall geeigneten Klemmleiste,
Anschlusshöhe: mind. 25 -30 cm
Örtlichkeit: Attika Flachdach
Untergrund: Holz-Unterlagsschwelle
Menge: 155,000 m

**2.19 Zulage Innen-/Außeneckausbildung Schweißbahn**
Zulage zu vorbeschriebenen Dachabdichtungsbahnen für
die Ausbildung von Innen- und Außenecken an der
Hochführung.
Menge: 10,000 St

**2.20 Faserschutzmatte, 600 g/m²**
Liefern und fachgerecht verlegen einer Faserschutzmatte
 auf die oberste Abdichtungslage.
Material: mechanisch und thermisch verfestigte
Fasermischung aus PE und PP Regenerat oder
gleichwertigem Material.
Dicke: mind 4 mm
Gewicht: mind 600 g/m²
Richtfabrikat:
Bauder Faserschutzmatte FSM 600 oder gleichwertig

.....................................................
  (angebotenes Fabrikat)
Menge: 730,000 m2

**2.21 Flachdachentlüfter, gedämmt, DN 70 - 150 einbauen**
Bauseits durch das Gewerk Sanitär gelieferten
Flachdachentlüfter, wärmegedämmt, 2-teilig, für
Rohranschluß, incl. schlagregensicherer Abdeckhaube, in
Dampfsperrschicht und Abdichtungslagen eindichten.
Siehe dazu auch die der Ausschreibung beigefügte
beispielhafte Montageanleitung.
Nenngröße: DN 70 bis DN 150
Material: Stahlblech oder Aluminium

Beispielabbildung:
Menge: 4,000 St

**2.22 Kernbohrung für Attikaeinlauf DN 120 x 60, BSP 120 mm**
Kernbohrung in Attika als Vorbereitung für Einbau der
nach beschriebenen Haupt- und Notüberlaufe.
Einschließlich Abfuhr und Entsorgung des Bohrkerns
inkl. Entsorgungsgebühr.
Durchmesser: gemäß der nachfolgend angebotenen Haupt-
und Noteinläufe z.B. DN 120 x 60
Material: Brettsperrholzplatte
Dicke Attika: 120 mm
Menge: 3,000 St

**2.23 Kernbohrung für Attikaeinlauf DN 120 x 60, Beton 100 mm**
Kernbohrung in Attika als Vorbereitung für Einbau der
nach beschriebenen Haupt- und Notüberlaufe.
Durchmesser: gemäß der nachfolgend angebotenen Haupt-
und Noteinläufe z.B. DN 120 x 60
Material: Stahlbetonfertigteil
Dicke Attika: 100 mm
Menge: 11,000 St

**2.24 Attikaeinlauf als Hauptablauf, DN 120 x 60**
Flachdachablauf mit Freispiegelentwässerung gemäß DIN
EN 1253 liefern und in Dachkonstruktion/Gefälledämmung
fachgerecht einbauen sowie an Dampfbremse und
Dachabdichtung anarbeiten und eindichten.
Typ: Attikagully mit Losflansch oder Anstaulosflansch
nach technischer Erfordernis
Durchmesser Ablauf: z.B. DN 120 x 60
Ablaufmenge: mind. 8,0 l/s bei 50 mm Stauhöhe

Einbau in durch AN erstelle Kernbohrung
Zwischenraum zu Durchdringungswandung mit Dichtstoff
füllen,

Lieferung und Montage einschließlich:
- Dämmkörper zum Einbau in vor beschriebene Grund- und
Gefälledämmung
- Dampfsperranschluss im Flachdach und Attikabereich,
inkl. je nach angebotenem System erforderlicher
systemzugehöriger Dampfsperrplatte oder gleichwertig
- Fassadenabdeckplatte, Edelstahl
- Anschlussmanschette zu Losflansch, passend für
angebotene vor beschriebene Bitumenabdichtung
- Höhenausgleich zur exakten Einpassung in vor
beschriebene Grund- und Gefälledämmung

.....................................................
  (angebotenes Fabrikat)
Menge: 8,000 St

**2.25 Notüberlauf als Attika-Speier**
Flachdachablauf als Notüberlauf mit
Freispiegelentwässerung gemäß DIN EN 1253 liefern und
in Dachkonstruktion/Gefälledämmung fachgerecht einbauen
sowie an Dampfbremse und Dachabdichtung anarbeiten und
eindichten.
Ausführung mit erhöhtem Einbau
Typ: Attikagully mit Anstaulosflansch
Durchmesser Ablauf: z.B. DN 120 x 60 mm
Ablaufmenge: mind. 8,0 l/s bei 50 mm Stauhöhe

Einbau in durch AN erstelle Kernbohrung
Zwischenraum zu Durchdringungswandung mit Dichtstoff
füllen,

Lieferung und Montage einschließlich:
- Dämmkörper zum Einbau in vor beschriebene Grund- und
Gefälledämmung
- Dampfsperranschluss im Flachdach und Attikabereich,
inkl. je nach angebotenem System erforderlicher
systemzugehöriger Dampfsperrplatte oder gleichwertig
- Fassadenabdeckplatte, Edelstahl
- Anschlussmanschette zu Anstaulosflansch, passend für
angebotene vor beschriebene Bitumenabdichtung
- Höhenausgleich zur exakten Einpassung in vor
beschriebene Grund- und Gefälledämmung

.....................................................
  (angebotenes Fabrikat)
Menge: 6,000 St

**2.26 Rollkiesschüttung, 16/32, d= 50 mm**
Rollkiesschüttung aus gewaschenem Material liefern und
flächig auf Flachdach aufbringen. An allen Dachrändern
und Anschlüssen Schüttung anböschen.
Unterlage : Dachabdichtung
Körnung  : 16 / 32 mm
Schütthöhe: in der Fläche ca. 50 mm
Menge: 730,000 m2

### 3 Spenglerarbeiten

**3.1 Unterlagsschwelle Holzbohle, Attikaabdeckung, 60/340 mm**
Unterlagsschwelle aus Holzbohle auf Attika als
Unterkonstruktion für die vor beschriebene
Attikaabdeckung liefern und durch die Dämmung in Attika
befestigen. Einschließlich vorbohren der Attikakrone
und sämtlichen Befestigungsmitteln.
Abmessungen Holzbohle: ca. 50-60/340 mm
Montageuntergrund:
- Achse H + R: Holz-Dreischichtplatte
- Restliche Achsen: Beton
Menge: 155,000 m

**3.2 Provisorisches Fallrohr, Kunststoff**
Liefern und sturmfest montieren von provisorischen
Fallrohren aus flexiblen Kunststoffrohren (keine
Kunststoffschläuche!), an Fassadengerüst befestigt, so
dass das Dachflächenwasser kontrolliert vom Dach auf
das Gelände zur freien Versickerung abgeführt wird.
Einschließlich Übergangsstück oder Einlaufkasten als
Übergang von Attikaauslauf auf prov. Fallrohr.

Einschließlich abfahren zur freien Verwendung bei
Montage der endgültigen Fallrohre.
Menge: 40,000 m

**3.3 Zulage zeitl. Nachlauf Vorhangfassade**
Zulage für nach beschriebene Attikaabdeckungen und
Entwässerungseinrichtungen im Bereich der
Vorhangfassade für zeitlichen Nachlauf von mehreren
Monaten. Montage erst nach Fertigstellung der
Vorhangfassaden im Frühjahr 2027.
Menge: 1,000 psch

**3.4 Attikaabdeckung, 58 cm**
mit beidseitigem Umschlag an der Tropfkante auf
Rillenprofilhaltern liefern und montieren, mit
Lippendichtung im Stoßbereich, stumpf gestoßen,
einschließlich erforderlicher Unterkonstruktion und
sämtlicher Befestigungsmittel.
Ausführung mit Gefälle zum Flachdach
Montageuntergrund: Holzbohle (separat vergütet)
Material: Aluminum
Blechdicke: nach technischer Erfordernis, jedoch mind.
2,0 mm
Zuschnitt: ca. 750 mm bzw. nach technischer Erfordernis
Breite Attika inkl. Vorhangfassade: ca. 43 bis 47 cm

Ausführung als stranggepresste Systemabdeckung oder als
handgefertige Abdeckung nach Wahl des AN.
Die Montage hat in enger Abstimmung mit dem Gewerk
Vorhangfassade zu erfolgen, da die Abdeckung auch auf
der UK der Vorhangfassade zu befestigen ist.
Menge: 155,000 m

**3.5 Eck-/Endausbildung für Attikaabdeckung**
Ausführen von Ecken auf Gehrung, sowie Endausbildung
für vor beschriebene Attikaabdeckung als Zulage.
Menge: 10,000 St

**3.6 Abdeckblech Klemmleiste Wandanschluss Dachdichtung**
Liefern und montieren eines Abdeckbleches /
Überhangstreifen über der Klemmleiste Aufkantung am
Wandanschluss der vor beschriebenen Dachabdichtung,
einschließlich Befestigungsmittel und dauerhaft
elastischer Abdichtung zwischen Wand und Abdeckblech.
Material: gemäß ZTV Besonderer Teil - Spenglerarbeiten
Abkantungen: ca. 2 Stück
Zuschnitt: bis ca. 200 mm
Menge: 15,000 m

**3.7 Einlaufkasten mit Abgang DN 150**
Liefern und herstellen von vorgesetzten Einlaufkästen
in rechteckiger Form, gerade Ausführung, befestigen in
Holzrahmenwand/ Stahlbeton/Mauerwerk, durch vorgehängte
Fassade hindurch (Dicke Vorhangfassade ca. 35 cm)
einschl. Befestigungsmaterial.
Einschließlich Erstellen Durchdringung für Einlaufrohr
sowie andichten Einlaufrohr an Einlaufkasten.
Material: gemäß ZTV Besonderer Teil - Spenglerarbeiten

Abgang Durchmesser 150 mm

Der AN hat rechtzeitig vor dem Einbau die genaue Lage
der Einlaufkästen mit der Bauleitung und dem
Projektanten bezüglich der Fallrohranschlüsse
abzuklären.
Menge: 8,000 St

**3.8 Fallrohrbogen rund DN 150 mm**
Liefern und fachgerecht einieten eines Fallrohrbogen,
einfach, in den Fallrohren.
Bogenwinkel: alle Gradzahlen, nach örtlicher Erfordenis
Nenndurchmesser: DN 150 mm
Material: gemäß ZTV Besonderer Teil - Spenglerarbeiten
Menge: 8,000 St

**3.9 Regenfallrohr DN 150**
Liefern und Aufbringen eines kreisförmigen
Regenfallrohr, innen maschinell geschweißt, als
senkrechte Fallrohre und Abschnitten zwischen
Rohrbögen, befestigen mit Rohrschellen mit doppeltem
Schanier, in Mauerwerk/Holzschalungen/Stahlbeton, sowie
 sonstigem
Zubehör und Befestigungsteilen. Ausbildung der
Tragwülste und Anschluß an das Regenstandrohr einschl.
Deckmanschetten. Montage der Fallrohre nach
Fertigstellung der Fassade.

Material: gemäß ZTV Besonderer Teil - Spenglerarbeiten
Nenndurchmesser: DN 150 mm
Menge: 42,000 m

**3.10 Laubfänger mit Laubsieb DN 150**
Laubfangvorrichtung mit Revisionsüberschub liefern und
fachgerecht in die vorbeschriebenen Regenfallrohre
überhalb der Standrohre montieren.
System: Rolafix
Material: gemäß ZTV Besonderer Teil - Spenglerarbeiten
Fallrohrdurchmesser 150 mm.
Die exakte Montagehöhe ist rechtzeitig mit Bauleitung
und Nutzer abzuklären.
Menge: 8,000 St

### 4 Absturzsicherung

**4.1 Sekurant**
Liefern einer Flachdachabsturzsicherung, als
Komplettsystem mit
GS-Prüfplakette, bestehend aus korrosionsgeschütztem
Stahlrohr, mit Ösen als Anschlagkonstruktion für
Seilsicherung auf geneigtem Dach für Reparatur- und
Kontrollarbeiten, dauerhaft, mit Wärmedämmung, im
Mindestabstand von 2,50 m von der Dachkante in der
Dachkonstruktion befestigen.
Zugelassen für die Sicherung von mind. 2 Personen mit
PSA.
Montageuntergrund: Trapezblechprofil
Angeb. Fabrikat  :

.................................................
Menge: 2,000 St

**4.2 Eindichten Sekurant**
Eindichten des vor beschriebenen Sekuranten bzw. eines
Bestandssekuranten in die Dampfbremse und
Abdichtungsbahn, mit elastischen vorgefertigten
Anschlußmanschetten passend zu vor beschriebener
Dampfbremse und Abdichtungsbahn.
Menge: 2,000 St

**4.3 Absturzsicherung als Geländer**
Liefern und fachgerecht montieren einer geprüften und
zertifizierten Absturzsicherung als Geländer gemäß DIN
EN 13374, inkl. Anbringung eines witterungsbeständigen
Typenschildes aus dem Typ und Zertifizierung / Normung
des Geländers hervor gehen.
Ausführung als Geländer bzw. Seitenschutzsystem der
Klasse A  einschließlich aller notwendigen Pfosten,
Geländerrohre, Diagonalstreben, Verbindungs- und
Befestigungsmittel und sämtlichem Zubehör.

Dachform: Flachdach, Neigung bis 2°
Ausführung:
- Material_ Aluminium
- Auflastgehalten, ohne Durchdringung der Abdichtung
- Handlauf, DN 40 mm
- Knielauf, DN 40 mm
- Auslegerschiene
- Pfosten, Höhe ca. 1,20 m
- Kunststoffgewichte, UV und Witterungsbeständig
- Pfostenabstand: ca. 2,5 m oder kleiner
- blitzschutzgeprüft gemäß DIN EN 62561-1
Menge: 85,000 m

**4.4 Zulage Absturzsicherung als Geländer, Tor/Einstieg**
Zulage für vor beschriebene Absturzsicherung als
Geländer, für liefern und montieren von Toren im
Geländer als Zustiegsstelle für mobile Anleiterung bzw.
feste montierte Aufstiegsleitern, mit Tor oder
Kettenabsperrung je nach angebotenem Geländersystem,
einschließlich sämtlicher notwendiger Materialien,
Verbindungs- und Befestigungsmittel, sowie Zubehör.
Menge: 1,000 St

**4.5 Zulage Absturzsicherung als Geländer, Eck-/Endausbildung**
Zulage für vor beschriebene Absturzsicherung als
Geländer, für die Ausbildung von Innen- und
Außeneckausbildung aller Gradzahlen, sowie Endpunkten,
einschließlich sämtlicher notwendiger Materialien und
Zubehör
Menge: 6,000 St

**4.6 Absturzsicherung als Attikageländer**
Liefern und fachgerecht montieren einer geprüften und
zertifizierten Absturzsicherung als Geländer gemäß DIN
EN 13374, sowie gemäß den Anforderungen der DGUV-I
201-056 inkl. Anbringung eines witterungsbeständigen
Typenschildes aus dem Typ und Zertifizierung / Normung
des Geländers hervor gehen.
Ausführung als Geländer bzw. Seitenschutzsystem der
Klasse A zur Montage direkt auf der Attika,
einschließlich aller notwendigen Pfosten,
Geländerrohre, Diagonalstreben, Verbindungs- und
Befestigungsmittel und sämtlichem Zubehör.

Dachform: Flachdach, Neigung bis 2°
Ausführung:
- Material_ Aluminium
- Direkt montiert auf Attikakrone mit Adapterplatte
unterhalb handelsüblicher Attikaabdeckungen
- Befestigung außerhalb der wasserführenden Ebene
- Handlauf, DN 30 - 40 mm
- Knielauf, DN 30 - 40 mm
- Pfosten, Höhe ca. 1,00 m
- Pfostenabstand: ca. 2,5 m oder kleiner
- blitzschutzgeprüft gemäß DIN EN 62561-1
- Befestigungsuntergrund Attika: Brettsperrholz oder
Beton

Richtfabrikat: Seitenschutzsystem LUX-top® G-T DIREKT
AT oder gleichwertig
angebotenes Fabrikat:

.......................................................
..............
Menge: 65,000 m

**4.7 Zulage Absturzsicherung als Attikageländer, Eck-/Endausbildung**
Zulage für vor beschriebene Absturzsicherung als
Attikageländer, für die Ausbildung von Innen- und
Außeneckausbildung aller Gradzahlen, sowie
Endausbildung, einschließlich sämtlicher notwendiger
Materialien und Zubehör
Menge: 8,000 St

**4.8 Zulage Absturzsicherung als Attikageländer, Tor/Einstieg**
Zulage für vor beschriebene Absturzsicherung als
Attikageländer, für liefern und montieren von Toren im
Geländer als Zustiegsstelle für mobile Anleiterung bzw.
feste montierte Aufstiegsleitern, mit Tor oder
Kettenabsperrung je nach angebotenem Geländersystem,
einschließlich sämtlicher notwendiger Materialien,
Verbindungs- und Befestigungsmittel, sowie Zubehör.
Menge: 1,000 St

**4.9 Leitersicherung**
Leitersicherung, als Fertigteil zur Montage auf der
Attikaabdeckung, bestehend aus korrosionsgeschütztem
Stahlblech oder Aluminium, liefern und montieren,
einschließlich Befestigungsmittel und Zubehör.

Montageuntergrund: Attikaabdeckung
Richtfabrikat: Grün, Leiterhalter LH Attika oder
gleichwertig
Angeb. Fabrikat  :

.................................................
Menge: 1,000 St

### 5 Stundenlohnarbeiten

*Hinweis*
Die Ausführung und Abrechnung von Stundenlohnarbeiten
erfolgt nach § 15 VOB/B.
Die im Leistungsverzeichnis aufgeführten
Stundenlohnarbeiten gelten für unvorhergesehene
Leistungen, deren Abrechnung nach Einheitspreisen nicht
zweckmäßig ist und zur Gestellung von Hilfskräften für
dritte Firmen.

In nachfolgenden Verrechnungssätzes sind enthalten
- Lohn und Gehaltskosten
- Lohn-/Gehaltskostenanteil für vermögenswirksame
Leistungen
- Lohn- bzw. Gehaltsnebenkosten,
- Gemeinkosten
- Sozialkosten, inkl. Sozialkassenbeiträge
- Gewinn

Zuschläge für vom Auftraggeber angeordnete Nacht-,
Sonn- und Feiertagsarbeiten sind gesondert
nachzuweisen. Sie werden in Höhe der tariflichen
Vereinbarung vergütet. Für Nacht-, Sonntags- und
Feiertagsarbeit wird als Zuschlag nur der Beitrag zur
gesetzlichen Unfallversicherung vergütet. Für
Mehrarbeit werden zusätzlich die Sozialkosten vergütet

Mittagspausen und Brotzeiten werden nicht als
Arbeitszeit vergütet.
Fahrtzeiten werden nur anerkannt, soweit die Arbeiten
nicht im direkten Zusammenhang mit dem Hauptauftrag
ausgeführt werden. Die Fahrtzeiten sind separat
nachzuweisen. Eine Vergütung der Fahrzeuge zur
Personenbeförderung erfolgt nicht.

Das Material für Stundenlohnarbeiten ist getrennt zu
lagern. Material-, Maschinen- und Gerätepreise gelten
für die Abrechnung einschl. aller Zuschläge,
Betriebsstoffe, Handwerkszeuge usw. sowie An-und
Abfahrt frei Baustelle. Der Verrechnungssatz für
Fuhrleistungen enthält die Kosten für den Fahrer,
soweit nicht anders angegeben.

Regieberichte sind der Bauleitung an dem der
Arbeitsleistung folgenden Tage, spätestens jedoch zum
Ende jeder Woche mit Angabe der Arbeiter und
Qualifikation zur Unterschrift vorzulegen. Die
Abrechnung erfolgt in 1/4 Stunden.

Beschäftigt der Bieter bei einer der nachstehenden
Lohngruppen keine Arbeitskräfte, hat er stattdessen den
Einsatz möglichst gleichwertiger Arbeitskräfte
anzubieten.

*Hinweis*
Es gelten folgende Arbeitszeiten:
Regel-Arbeitszeit ist von Montag bis Samstag
jeweils von 06:00 Uhr bis 22:00 Uhr

Zuschläge außerhalb der o. g. Arbeitszeiten werden
vergütet für:

Sonn- und Feiertagsarbeit
von 06:00 Uhr bis 22:00 Uhr

Sonn- und Feiertagsarbeit nachts
von 22:00 Uhr bis 06:00 Uhr

Nachtarbeit
von 22:00 Uhr bis 06:00 Uhr

Eine Vergütung erfolgt nur nach ausdrücklicher
Anweisung bzw. schriftlicher Beauftragung durch die
Objektüberwachung.

**5.1 Bauleiter**
Für evtl. erforderliche Arbeiten, die nicht in der
Leistungsbeschreibung erfaßt sind und nur auf
ausdrückliche Anordnung und gegen Nachweis zur
Ausführung kommen, werden verrechnet für: Fachbauleiter
Menge: 1,000 Std

**5.2 Meister-/Polierstunde**
Für evtl. erforderliche Arbeiten, die nicht in der
Leistungsbeschreibung erfasst sind und nur auf
ausdrückliche Anordnung und gegen Nachweis zur
Ausführung kommen, werden verrechnet für: Meister /
Werkpolier
Lohngruppe 6 gemäß §5 BRTV
Menge: 5,000 Std

**5.3 Vorarbeiterstunden**
wie vor beschrieben, jedoch Vorarbeiter
Lohngruppe 5 gemäß §5 BRTV
Menge: 5,000 Std

**5.4 Spezialfacharbeiterstunden**
wie vor beschrieben, jedoch Spezialfacharbeiter
Lohngruppe 4 gemäß §5 BRTV
Menge: 5,000 Std

**5.5 Facharbeiterstunden**
wie vor beschrieben, jedoch Facharbeiter
Lohngruppe 3 gemäß §5 BRTV
Menge: 5,000 Std

**5.6 Fachwerkerstunden**
wie vor beschrieben, jedoch Fachwerker
Lohngruppe 2 gemäß §5 BRTV
Menge: 5,000 Std

**5.7 Bauwerkerstunden**
wie vor beschreiben, jedoch Bauwerker
Lohngruppe 1 gemäß §5 BRTV
Menge: 5,000 Std

**5.8 Azubistunden**
wie vor beschreiben, jedoch Auszubildender
Menge: 1,000 Std

**5.9 Fahrzeug**
Vergütung für An- und Abfahrt bei zeitlich unabhängiger
Ausführung von Stundenlohnarbeiten von den übrigen
Leistungen des LV's.
Fahrzug: PKW oder Kleinlaster bis 3,5 to
Vergütung nach gefahrenen Kilometern
Menge: 2,000 km

**5.10 Bitumen-Dampfsperre AL + V60 S4**
Bitumen-Dampfsperre
Anwendungstype: DU/E1 AL + V60 S4 nach EN 13970
Aluminium-Verbundträger Glasvlies 60 g/m²
Unterseite: Folie
Dicke: 4,0 mm
Angebotenes Fabrikat:

.......................................................
.....
Menge: 5,000 m2

**5.11 Elastomerbitumen-Kaltselbstklebebahn PYE-KTG-KSP 3,0**
Elastomerbitumen-Kaltselbstklebebahn
Anwendungstype: DU/E1 PYE-KTG-KSP 3,0 nach EN 13707
Dicke: 3,0 mm
Angebotenes Fabrikat:

.......................................................
.....
Menge: 5,000 m2

**5.12 Elastomer-Bitumenschweißbahn PYE PV 200 S5**
Elastomerbitumen-Schweißbahn
Anwendungstype: DO/E1 PYE PV 200 S5 nach EN 13707
Oberseite: beschiefert, naturfarben
Unterseite: PP-Folie
Polyestervlies 250 g/m²
Dicke: 5,2 mm
Angebotenes Fabrikat:

.......................................................
.....
Menge: 5,000 m2

**5.13 Flüssigkunststoff, DIN 18531**
Flüssigkunststoff gemäß DIN 18531
gemäß ZTV Abdichtungsarbeiten
Menge: 10,000 kg

**5.14 Grundierung Flüssigkunststoff, DIN 18351**
Systemzugehörige Grundierung für vor beschriebenen
Flüssigkunststoff, DIN 18351
Menge: 5,000 kg

**5.15 Vlieseinlage für Flüssigkunststoff, DIN 18351**
Systemzugehörige Vlieseinlage für vor beschriebenen
Flüssigkunststoff, DIN 18351
Menge: 3,000 m2
